# Treppenhaus/Fassade Koppenstr.44
Angebotsaufforderung (GAEB DA XML 3.0, DA83)
Projekt: 013713
Währung: EUR
Erstellt mit: GXML Toolbox V3.3 R20230829, iTWO_64 V24.0.454, 20.04.2026

## Grundstück:
Grundstück:
Koppenstr. 45 / Friedenstr. 54, Koppenstr. 44 in 10243 Berlin

Projekt Kürzel:
KOPP44/45EB

Fassade: Gerüststellung für Sanierung und Malerarbeiten
Bei dem Bauvorhaben KOPP44/45 handelt es sich um ein 5-geschossiges
(EG-4.OG) Mehrfamilienhaus.

Das Gebäude ist unterkellert und die Fassaden sind verputzt. Die
Bestandswände bestehen aus Mauerwerk und der Dachstuhl aus Holz. Das
Dach ist mit Dachpappe gedeckt. Straßenseitig verfügt das
Mehrfamilienhaus über kleine Balkone.

## Aufstellen, Vorhalten und Abbauen eines Fassadengerüstes.
Aufstellen, Vorhalten und Abbauen eines Fassadengerüstes.

ArtMengeVorhaltedauerLageFassadengerüstca. 1580  m212
WochenStraßeFassadengerüstca.  870  m212 WochenHof

## Der sachliche Geltungsbereich ergibt sich ebenso wie die technische
Der sachliche Geltungsbereich ergibt sich ebenso wie die technische
Ausführung aus den ATV:
DIN 18451 Gerüstarbeiten und den anerkannten Regeln der Technik.

Ergänzend sind u.a. folgende ATV zu berücksichtigen:
DIN 18 299 Allgemeine Regelungen für Bauarbeiten jeder Art.

Weiterhin gelten sämtliche europäischen und nationalen Vorschriften,
Merkblätter, Stoff- und Prüfnormen usw. jeweils in ihrer aktuellen
Fassung. Als vereinbart gelten weiterhin die
Herstellerverarbeitungsangaben, Zulassungen und Empfehlungen der
jeweiligen Fachverbände.

2.0 Ausführung und Konstruktion

2.1 Allgemeine Hinweise
Verankerungselemente aus Stahl, die in das einzurüstende Bauwerk
eingehen, müssen korrosionsgeschützt sein.
Rüstungen sind generell als typgeprüfte Stahlrohr-
Rahmenrüstungssysteme anzubieten und aufzubauen. Weichen Konstruktionen
von den typgeprüften Zulassungen der Hersteller ab, hat der
Auftragnehmer unaufgefordert zu seinen Lasten den entsprechenden
statischen Nachweis aufzustellen und erforderlichenfalls prüfen zu
lassen.
Gleichfalls besorgt der Auftragnehmer die erforderlichen
Sondernutzungserlaubnis, VrAO zur Absperrung, bzw. Inanspruchnahme
öffentlichen Straßenlandes und bringt eine hierfür ggf. erforderliche
Bürgschaft bei. Die Kosten für die Nutzung des öffentlichen Grundes werden bauseitig übernommen.
Rüstungen sind erst nach Arbeitsaufforderung durch den AG ab- oder
umzubauen. Rüstungen sind spätestens drei Tage nach Freimeldung zu
demontieren/ umzubauen und unverzüglich abzufahren. Nach diesem Termin
geht die Gefahrtragung für die Beschädigung noch eingerüsteter Bauteile
auf den Auftragnehmer über.
Die Kennzeichnung der Fassaden-, Raum- und Stützgerüste mit der
Bezeichnung der aufstellenden Firma einschl. Telefonnummer sowie des
flächenbezogenen Nutzungsgewichtes ist unverzichtbar. Die Anbringung
jeglicher Werbeflächen an der Rüstung, auch für den Betrieb des
Auftragnehmers, bedarf der ausdrücklichen Zustimmung des Auftraggebers.
Bei Arbeitsgerüsten als Standgerüste mit längenorientierten Gerüstlagen
(Fassadengerüste) sind alle Arbeitslagen, bei Standgerüsten mit
flächenorientierten Gerüstlagen (Raumgerüste) ist eine Arbeitslage mit
Gerüstbelägen auszustatten.

2.2 Gebrauchsüberlassung
Die Rüstung und sämtliche Sicherheitsvorrichtungen (z. B. Beleuchtung,
Abschrankungen, Brustwehr) sind in mindestens wöchentlichen Abständen
vom Auftragnehmer zu kontrollieren. Die Rüstung ist anderen Unternehmern
zur Ausführung ihrer Arbeiten zu überlassen. Sie ist so zu erstellen,
dass sie von allen am Bau beteiligten Gewerken ohne Umbauarbeiten
gefahrlos genutzt werden kann.

2.3 Ausführung
Der Auftragnehmer informiert sich vor Gerüststellung über die Lage
vorgesehener Arbeitsabschnitte und Ausführungstermine. Der
Regelabstand der Hauptgerüste ohne Konsolen von der Außenwand beträgt
grundsätzlich 40cm. Auf abweichende Angaben im Leistungsverzeichnis oder
bei der Anlaufbesprechung ist zu achten.

Die Rüstung ist so aufzustellen, dass das ungefährdete Betreten und
Passieren der Baustelle für Bewohner und Handwerker möglich ist. Alle
Eingänge und Zuwegungen sind in voller Größe von der Rüstung
freizuhalten bzw. zu überbauen.

In der Nähe von Bauwerken, Leitungen, Kabel, Vegetationsflächen (Bäume,
Pflanzen, etc.) und dergleichen müssen die Arbeiten mit der gebotenen
Sorgfalt ausgeführt werden. Gefährdete Vegetationsflächen sind zu
schützen, dabei ist die DIN 18 920 zu beachten.

Sofern im Leistungsverzeichnis nicht näher beschrieben, erfolgt die
Gerüstverankerung nach den allgemeinen technischen Regeln. Im Zuge der
Leistungserfüllung ist es Aufgabe des Auftragnehmers, sich fachkundig
mit dem Auftraggeber oder dessen Vertreter über die Gerüstverankerung
an der Fassade oder sonstigen Bauteilen abzusprechen. Die Verankerung
ist so zu wählen, dass die Verankerungstechnik und das Schließen der
Verankerungslöcher auf den Schichtenaufbau des Bauteilelementes
(geputzte Fassade, Fassade mit Thermohaut geputzt,
Ziegelsichtmauerwerk, Betonsichtflächen, Metallfassaden,
Fassadenverkleidungen sonstiger Art etc.) abgestimmt ist. Auf
Verlangen des AG ist ein Verankerungsplan zu erstellen und mit dem AG
abzustimmen.

Werden Gerüste auf wasserführenden Flächen, wie Vordächer,
Dachterrassen und Flachdächer erstellt, hat der Auftragnehmer dafür zu
sorgen, dass die wasserführende Eindichtung durch die Gerüstbelastung
nicht perforiert bzw. beschädigt wird. Diese Flächen dürfen nur im
Rahmen der zulässigen Belastung genutzt werden. Im Zweifel ist die
Bauleitung zu informieren.

Bohlen und Abdeckungen sind gegen Verschieben zu sichern. Sämtliche
Etagen des Gerüstes sind mit vollständigem Bohlenbelag, Rückenlehnen,
Schutzgeländern, Bordbrettern sowie mit Leitergängen zu versehen.
In Abständen von höchstens 20 m ist jeweils ein Leitergang vorzusehen,
so dass abschnittweise abgerüstet werden kann. Die Rüstung ist so zu
erstellen, dass die Gerüstlagen auch bei Höhenversetzen des Untergrundes
in selber Höhe durchlaufen. Es sind Etagenhöhen von Bohlenbelag zu
Bohlenbelag von 1,90 - 2,00 m einzuhalten. Dabei darf der oberste
Bohlenbelag nicht mehr als 1,00 m tiefer als OK Dachgesims liegen.
Gerüste, die unter Nichtbeachtung dieser Forderungen aufgestellt und
dadurch von anderen Handwerkern nicht benutzt werden können, sind nach
Angabe des AG kostenlos umzubauen bzw. zu ergänzen.

Der Auftragnehmer informiert sich vor Ausführung der Einrüstung, welche
Fassadenbereiche zur Befestigung der Rüstung freigegeben sind und wie
Gerüstankerlöcher in Putzflächen zu schließen sind. Metallgerüste sind
gegen statische Aufladung zu erden.

2.4 Planung
Werkplanung erfolgt durch den AN rechtzeitig vor Ausführungsbeginn zur
Freigabe, mit Angabe Abstände, Höhen, Lage, Leitergang,
Rückbauabschnitte, etc.

## 01 Allgemeines
01  Allgemeines
Anschlüsse für Wasser und Energie werden durch den AG in erforderlichem
Maß auf dem Baufeld zur Verfügung gestellt. Die Kosten hierfür werden
über einen in der Auftragsverhandlung festzulegenden Prozentsatz von der
Schlussrechnungssumme in Abzug gebracht. Die Verteilung der Medien vom
Übergabepunkt (z. B. Baustromverteiler des AG) bis zum Arbeitsplatz ist
Sache des AN.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur für die gemäß Leistungsverzeichnis
vorgesehene Leistung, und auf besondere Anweisung des Auftraggebers vor
Arbeitsbeginn ausgeführt werden. Die Rapporte müssen arbeitstäglich zur
Anerkennung vorgelegt werden. Verspätet vorgelegte Rapporte werden nicht
anerkannt. Der AN verliert in diesem Fall seinen Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind mit einer entsprechenden Begründung in einem Zusatzangebot
einzureichen.

07 Verwendbarkeitsnachweis
Alle - auch die ausgeschriebenen - Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## 1 Gerüst Koppenstraße 44
Datum: 20.04.2026

### Bereich 01 Gerüstarbeiten KOPP 44

#### Abschnitt 01.01 Vorbereitende Maßnahmen

**01.01.0010 Standsicherheitsnachweis, Gerüst**
*** Pauschalposition
Standsicherheitsnachweis für Gerüst Konstruktion,
so wie für die daran
zu verankern den Hebezeuge, Bauaufzüge u.dgl., unter
Berücksichtigung
der am Gebäude gegebenen
Verankerungsmöglichkeiten. Die statische
Berechnung ist dem Bauherrn in 2-facher
Ausfertigung vorzulegen.

Art des Gerüsts: Arbeit- und Schutzgerüst
Menge: 1,000 psch

**01.01.0020 Werkplanung, aufstellen+zur Freigabe einreichen**
*** Pauschalposition
Aufstellen und mindestens 3 Wochen vor Leistungsbeginn
zur Freigabe
durch den AG einreichen einer prüffähigen Werkplanung
aller erforderlichen
Rüstarbeiten mit Angabe der geplanten Abstände zum
Gebäude, Abstand zur
Traufe, Konsolen, Lage und Ausbildung des ggfs.
erforderlichen (Dach-)
Fanggerüstes, Lage des Treppenturms sowie des ggfs.
vorhandenen
Bauaufzugs mit dessen Verankerung, Gitterträgern über
Kellerabgängen, Durchfahrt
und Treppenraumeingängen sowie gegebenenfalls
erforderlicher
Passantenschutzdächern.
Die Planung ist mittels CAD Programm oder
gleichwertiger Software zu erstellen
und einzureichen.

Art des Gerüsts: Arbeit- und Schutzgerüst
Menge: 1,000 psch

**01.01.0030 Verankerungsprotokoll, Gerüst**
*** Pauschalposition
Protokoll der Gerüstverankerungen erstellen für
nachfolgend
beschriebenes Gerüst, Protokoll gemäß BGI/GUV-I 663.
Menge: 1,000 psch

**01.01.0040 Beantragung Sondernutzung und VrAO**
Die Beantragung und Einholung der
Sondernutzungserlaubnis und
VrAO für öffentliches Straßenland nach §11 Berliner
Straßengesetz
beim örtlich zuständigen Tiefbauamt
(Straßenbaulastträger) und
Verkehrslenkung Berlin.
Die anfallenden Gebühren werden vom AG übernommen.
Menge: 1,000 Stk

#### Abschnitt 01.02 Fassadengerüst

**01.02.0010 Fassadengerüst, LK3, W09, liefern+montieren+rückbauen**
*** Bezugsbeschreibung
Arbeitsgerüst für Fassadenarbeiten als längen
orientiertes Standgerüst
ohne Bekleidung mit Holzbohlen, gemäß DIN EN 12811-1
und
DIN EN 12810-1, einschl. An- und Abtransport sowie Auf-
und Abbau

Art des Gerüstes: Fassadengerüst
Lastklasse: LK3
Breitenklasse: W09 (IW = 1,00m)
Wandabstand: 0,40 m von Außenkante Rohfassade
bis Außenkante Gerüstbohle
Höhe: bis fertiger Traufe (ca. 22 m ü. OKG)
Standfläche: eben, normal belastbar
Untergrund Fassade: MW
Verwendungszweck: Fassadenarbeiten
Menge: 330,000 m2

**01.02.0020 Fassadengerüst, LK3, W09, Gebrauchsüberlassung+Wartung**
*** Bezugsbeschreibung
Gebrauchsüberlassung des vorbeschriebenen
Fassadengerüstes
über die Grundeinsatzzeit hinaus, Arbeits- und
Schutzgerüst gemäß
DIN EN 12811-1, einschl. Wartung und eventuell
erforderlicher
Reparaturen
Menge: 3960,000 m2Wo

**01.02.0030 Fassadengerüst, LK3, W06, liefern+montieren+rückbauen**
*** Bedarfsposition ohne GB
*** wie Position 01.02.0010
Arbeitsgerüst für Fassadenarbeiten als längen orientier
Breitenklasse: W06 (IW = 1,00m)
Menge: 330,000 m2

**01.02.0040 Fassadengerüst, LK3, W06, Gebrauchsüberlassung+Wartung**
*** Bedarfsposition ohne GB
*** wie Position 01.02.0020
Gebrauchsüberlassung des vorbeschriebenen Fassadengerüs
Breitenklasse: W06 (IW = 1,00m)
Menge: 3960,000 m2Wo

**01.02.0050 Erschwerniszulage verlängerter Transportweg**
Erschwerniszulage für den verlängerten Transportweg.
Menge: 120,000 m2

**01.02.0060 Treppenturm, LK4, liefern+montieren+rückbauen**
Treppenturm gemäß DIN EN 12811-1, vorgebaut vor
Fassadengerüst,
inkl. Doppelhandlauf und Stirngeländer, einschl.
An- und Abtransport
sowie Auf- und Abbau.

Laufbreite:  0,6 m
Lastklasse:  LK4
Höhe:  bis fertiger Traufe (ca. 23 m ü. OKG)
Art des Gerüstes: Fassadengerüst
Standfläche: eben, normal belastbar
Montageort: Straßen- und Hoffassade

Abrechnung: je steigendem Höhenmeter montierter
Treppenturm
Menge: 22,000 m

**01.02.0070 Treppenturm, LK4, Gebrauchsüberl.+Wartung**
Gebrauchsüberlassung des Treppenturms der Vorposition
über die
Grundeinsatzzeit in der zugehörigen Position benannt,
einschl. Wartung
und eventuell erforderlicher Reparaturen.

Montageort:  Straßen- und Hoffassade

Abrechnung: je steigendem Höhenmeter montierter
Treppenturm und
angefangener Woche
Menge: 264,000 mWo

**01.02.0080 Zugangsbeschränkung Treppenturm Seekieferplatten**
Holzverkleidung aus Seekieferplatten um den Treppenturm
anbringen, um den Zugang für Dritte zu beschränken.
In diese Konstruktion ist eine Tür (Breite= 70cm) mit
einer
Vorrichtung für ein Vorhängeschloss einzubauen
(Vorhängeschloss bauseits).

Gesamthöhe= ca.3,00m
Länge Holzverschalung umlaufend um den Treppenturm
Menge: 1,000 Stk

**01.02.0090 Gerüstbekleidung, Schutznetz aus Polypropylen**
*** Bedarfsposition ohne GB
Vollflächige Gerüstbekleidung gemäß DIN 4420-1 als
Sicht-,
Witterungs- und Staubschutz mit Schutznetz. Ausführung
mit
hochfestem Polypropylen (PP) nach DIN EN 1263-1,
Energieaufnahme 4,2 kJ

Farbe: grün
Baustoffklasse nach DIN 4102-1: B1
Menge: 330,000 m2

**01.02.0100 Gerüstbekleidung, Schutznetz, Gebrauchsüberlassung**
*** Bedarfsposition ohne GB
Gebrauchsüberlassung der vollflächigen Gerüstbekleidung
gemäß DIN 4420-1 mit Schutznetz aus Polypropylen.
Menge: 3960,000 m2Wo

**01.02.0110 Gerüstplanen Wetterschutz**
Plane für Fassadengerüste aus armierten
Kunststofffolien als Staub- und Wetterschutz.
Leistungsbestandteile
Aufbau
ggf. erforderlicher Mehrverankerung des Gerüsts
Vorhaltung über Grundeinsatzzeit
Abbau
Zweck:  Schutz gegen Herabfallen von Gegenständen
Beanspruchung: Witterung, Wetterschutz, Sturmfest
Vorleistung:  Arbeitsgerüst als Schutzgerüst
Reißfestigkeit: mind. 500 HN/5m gemäß DIN 4420-1
Beständigkeit: UV-stabilisiert gemäß DIN 4420-1
Beschaffenheit: unverschmutzte, nicht eingerissene
Folien gleicher Farbe und Struktur
Menge: 330,000 m2

**01.02.0120 Gebrauchsüberlassung Wetterschutz**
Gebrauchsüberlassung über die Grundeinsatzzeit hinaus,
vorbeschriebener Wetterschutz für Gerüst, für weitere 1
Woche
vorhalten.
Menge: 3960,000 m2Wo
Leistungsbereichkatalog: 001

**01.02.0130 Passantenschutztunnel, liefern+montieren+rückbauen**
Fußgänger- bzw. Passantenschutztunnel für das sichere
Umleiten
von Fußgängern und Radfahrern an Baustellen. Schützt
gegen
fallendes Material, als Schutzgerüst mit Rieselschutz,
Tunnelabdeckung,
einseitigen Seitenwänden Tastleisten beidseitig und
Seitenschutz sowie
beidseitigen Rampen, Montage gem. Werkplanung entweder
unterhalb
oder vor dem Fassadengerüst

lichte Breite: ca. 1,60m
lichte Höhe: ca. 2,20m
Standfläche: eben, normal belastbar
Verwendungszweck: Passantenschutztunnel Gehweg
Montageort: Straßenseite, öffentliches Straßenland

Abrechnung: je laufendem Meter hergestelltem
Passantenschutztunnel
Menge: 17,000 m

**01.02.0140 Passantenschutztunnel, Gebrauchsüberl.+Wartung**
Gebrauchsüberlassung des Passantenschutztunnels der
Vorposition
über die Grundeinsatzzeit in der zugehörigen Position
benannt, einschl.
Wartung und eventuell erforderlicher Reparaturen

Montageort:  Straßenseite, öffentliches Straßenland

Abrechnung: je laufendem Meter montiertem
Passantenschutztunnel
und angefangener Woche
Menge: 204,000 mWo

**01.02.0150 Passantenschutzdach+Rieselschutz, 1,50m, liefern+montieren+rückbauen**
Hofseitiger Passantenschutz nach DIN 4420-1 unterhalb
des
Fassadengerüstes, einschl. An- und Abtransport, sowie
Auf- und Abbau.
Zusätzlich ist der dadurch insgesamt überdeckte
Eingangs- bzw.
Durchgangsbereich, einschließlich des Standgerüstes,
mit einem
Rieselschutz, z.B. Bautenschutzmatten oder PE-Folie,
bis an das
Gebäude zu versehen, um gegebenenfalls herabfallende
Kleinstmaterialien oder Schutt sicher auffangen zu
können. Der
Passantenschutztunnel muss die Lasten auf dem darauf
errichteten
Fassadengerüstes und der Podesttreppe sicher aufnehmen
und in den
Baugrund ableiten können.

Auskragung:  mind. 1,50m
Schutzdachbreite:  mind. 2,50m
Belag: Gerüstbohlen und Rieselschutz
Montageort: Zugänge im Innenhof und Durchfahrt

Abrechnung:  je Stück hergestelltem
Passantenschutzdach
Menge: 2,000 Stk

**01.02.0160 Passantenschutzdach+Rieselschutz, 1,50m, Gebrauchsüberl.+Wartung**
Gebrauchsüberlassung des Passantenschutzes der
Vorposition
über die Grundeinsatzzeit in der zugehörigen Position
benannt, einschl.
Wartung und eventuell erforderlicher Reparaturen

Montageort: Zugänge im Innenhof

Abrechnung:  je Stück montiertem Passantenschutzdach
und
angefangener Woche
Menge: 24,000 StWo

**01.02.0170 Dachdeckerfanggerüst**
Ausbau des Arbeitsgerüstes als Fassadengerüst zum
Schutzgerüst als
Dachfanggerüst gemäß DIN 4420-1 mit Schutzwand,
einschließlich
An- u. Abtransport, sowie Auf- u. Abbau.
Menge: 16,000 m

**01.02.0180 Dachdeckerfanggerüst, Gebrauchsüberl.**
Ausbau des Arbeitsgerüstes als Fassadengerüst zum
Schutzgerüst, als
Dachfanggerüst gemäß DIN 4420-1 mit Schutzwand;
Verlängerung der
Gebrauchsüberlassung.
Menge: 192,000 mWo

#### Abschnitt 01.03 Sonstiges

**01.03.0010 Gerüst, Unterbau mit Bohlen**
Gerüstunterbau für den Ausgleich von Unebenheiten und
Lastverteilung in der Aufstandsfläche der Gerüste.
Höhenausgleich durch Unterlage von Bohlen.

Abrechnungsgrundlage ist die Länge des Gerüstes.
Menge: 16,000 m

**01.03.0020 Materialaufzug, 12 kN, h= 23 m**
*** Bedarfsposition ohne GB
Materialaufzug mit mehreren Ladestellen, einschl.
vorschriftsmäßiger
Sicherung, An- und Abtransport, Montage und
Demontage.
Personentransport ist verboten.
Die Entladestellen sind in jeden Obergeschoss auf Höhe
des RFB herzustellen.
Der Transport von ca. 3 m langen Material ist stehend
zu gewährleisten.

Ladestelle:  je Etage
Anzahl Ladestellen:  4 Stk
Bühnengröße:  min. 1,40 / 1,80 m
Nutzlast:  12 kN
Höhe: 23 m

Stromanschlusswert (A): '.......................................' (Bieterergänzung)
Menge: 1,000 Stk

**01.03.0030 Mietgebühr Materialaufzug, 12 kN, h=23m**
*** Bedarfsposition ohne GB
Mietgebühr für Materialaufzug, inkl.
Maschinenbruchversicherung;
pro angefangene Woche.

Nutzlast :  12 kN
Mietdauer:  58 Wo
Höhe: 23 m
Menge: 12,000 StWo

**01.03.0040 Etagensicherung mit Schiebegeländer**
*** Bedarfsposition ohne GB
Zusätzliche Haltestellen für Aufzug, einschl.
vorschriftsmäßiger
Sicherung, An- und Abtransport, Montage und Demontage.

Ausführungsort: nach Rücksprache mit der örtlichen
Bauleitung

Fabrikat:  GEDA Comfort-Maxi, oder gleichwertig

Angebotenes Fabrikat: '....................................' (Bieterergänzung)
Menge: 1,000 Stk

**01.03.0050 Etagensicherung, Gebrauchsüberlassung**
*** Bedarfsposition ohne GB
Gebrauchsüberlassung der Etagensicherung mit
Schiebegeländer
Zusätzliche Gebrauchsüberlassung: 15, bzw. 18 Wochen je
nach BA
Menge: 12,000 StWo

**01.03.0060 Zulageposition Personenbeförderung**
*** Bedarfsposition ohne GB
Zulageposition zum Materialaufzug für die Zulassung zur
Personenbeförderung.
Menge: 1,000 Stk

**01.03.0070 Materialaufzug, 5 kN, h= 23 m**
*** Bedarfsposition ohne GB
Materialaufzug mit mehreren Ladestellen, einschl.
vorschriftsmäßiger
Sicherung, An- und Abtransport, Montage und
Demontage.
Personentransport ist verboten.
Die Entladestellen sind in jeden Obergeschoss auf Höhe
des RFB herzustellen.
Der Transport von ca. 3 m langen Material ist stehend
zu gewährleisten.

Ladestelle:  je Etage
Anzahl Ladestellen:  8 Stk
Bühnengröße:  ca. 1,40 / 1,60 m
Nutzlast:  5 kN
Höhe: 23 m

Stromanschlusswert (A): '.......................................' (Bieterergänzung)
Menge: 1,000 Stk

**01.03.0080 Mietgebühr Materialaufzug, 5 kN, h= 23 m**
*** Bedarfsposition ohne GB
Mietgebühr für Materialaufzug, inkl.
Maschinenbruchversicherung;
pro angefangene Woche.

Nutzlast :  5 kN
Mietdauer:  15 bis 18 Wochen je nach BA
Menge: 12,000 StWo

**01.03.0090 Zulageposition Personenbeförderung, 5 KN**
*** Bedarfsposition ohne GB
Zulageposition zum Materialaufzug für die Zulassung zur
Personenbeförderung.
Menge: 1,000 Stk

**01.03.0100 Baustellentoilette für eigene Leistung**
Baustellentoilette mit Wassertank, 2 mal wöchentliche
Reinigng,
Lieferung, Unterhalt, Reinigung/Lehrung und Abtransport
Urinal
Sitztank
Innen abschließbar
Waschbecken mit Fußpumpe
Menge: 1,000 Mt

**01.03.0110 Gerüstkontrollgang**
Ausführen eines wöchentlichen Gerüstkontrollganges
einschl.
Beheben kleinerer Mängel wie z.B. Wiedereinhängen des
Seitenschutzes etc.

Ausführung auf Anweisung der örtlichen Bauleitung!
Menge: 12,000 Stk

#### Abschnitt 01.04 Stundenlohnarbeiten

**01.04.0010 Stundensatz Facharbeiter**
*** Bedarfsposition ohne GB
Für evtl. erforderliche Arbeiten, die nicht im
Leistungsverzeichnis
erfasst sind und nur auf ausdrückliche Anweisung der
Bauleitung
gegen Nachweis zur Ausführung kommen.

Berechnet für: Facharbeiter
Gewerk: Gerüstarbeiten
Menge: 1,000 h

**01.04.0020 Stundensatz Helfer**
*** Bedarfsposition ohne GB
Für evtl. erforderliche Arbeiten, die nicht im
Leistungsverzeichnis
erfasst sind und nur auf ausdrückliche Anweisung der
Bauleitung
gegen Nachweis zur Ausführung kommen.

Berechnet für: Helfer
Gewerk: Gerüstarbeiten
Menge: 1,000 h

**01.04.0030 Zulage für Arbeiten an Wochenenden (Samstag + Sonntag)**
*** Bedarfsposition ohne GB
Zulage für Arbeiten an Wochenenden (Samstag + Sonntag).

Aufschlag pro Stunde Arbeitseinsatz (Vorarbeiter /
Facharbeiter / Helfer)
Menge: 1,000 h
